# Muster-Leistungsbeschreibung
Leistungsbeschreibung (GAEB 90, DA81)
Währung: EUR

## W3-E Abdichtung mit FPD_TX
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

- Bodenfeuchte und nicht drückendes Wasser (W1-E),
- von außen drückendes Wasser (W2-E),
- nicht drückendes Wasser auf erdüberschütteten
Decken (W3-E),
- gegen Spritzwasser am Wandsockel
und Kapillarwasser in und unter erdberührten
Wänden (W4-E)

Im Bereich der Bauwerksabdichtung ist eine
Weiterentwicklung der Abdichtungsstoffe und der
Ausführungstechniken festzustellen, dem die
Normung der Bauweisen nur verzögert folgt. Gemäß
der Vergabe- und Vertragsordnung für Bauleistungen
(VOB) Teil C: Allgemeine Technische
Vertragsbedingungen für Bauleistungen (ATV) -
Abdichtungsarbeiten können nach Punkt 0.3
Einzelangaben bei Abweichungen von den ATV
geregelt werden. Abweichungen von Produkten und
Anwendung sind eindeutig und im Einzelnen
in der Leistungsbeschreibung aufzuführen.

**00001.0001 Hinweise MDS/FPD gemäß DIN 18533**
Remmers MB TX 2K erfüllt die Anforderungen an
rissüberbrückende, mineralische Dichtungsschlämmen
(MDS) und flexible, polymermodifizierte
Dickbeschichtungen (FPD) gemäß den Prüfgrundsätzen
(PG-MDS/FPD).
Die allgemein bauaufsichtlichen Prüfzeugnisse liegen
vor.

Remmers MB TX 2K ist als Abdichtung für die
Wassereinwirkungsklassen
W1-E Bodenfeuchte und nicht drückendes Wasser bei
Bodenplatten und erdberührten Wänden auf
Betonuntergründen
und
W4-E Spritzwasser und Bodenfeuchte am Wandsockel
sowie Kapillarwasser in und unter Wänden
gemäß DIN 18533 normkonform einsetzbar.

Remmers MB TX 2K ist als Abdichtung für die
Wassereinwirkungsklassen
W1-E Bodenfeuchte und nicht drückendes Wasser bei
Bodenplatten und erdberührten Wänden auf Mauerwerk,
-W2.1-E von außen drückendes Wasser,
sowie
W3-E nicht drückendes Wasser auf erdüberschütteten
Deckenflächen
gemäß VOB Vergabe- und Vertragsordnung für
Bauleistungen- Teil C: Allgemeine Technische
Vertragsbedingungen für Bauleistungen (ATV) ?
DIN 18336 ?Abdichtungsarbeiten? zu vereinbaren.

### Titel 00002 Vorarbeiten

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit schnellabbindenden Mörtel verschließen**
*** Grundposition ZZ 001.0
Offene Fugen sowie Fehlstellen,
Mörteltaschen oder Ausbrüche > 5 mm
mit dem mineralischen, schnell abbindenden,
wasserdichten Mörtel verschließen.

Gewähltes Produkt:
Remmers WP DKS rapid (basic) oder gleichwertig

Produkteigenschaften:
Spannungsarm und rissfrei erhärtend
Sehr gute Haftung zum Untergrund
Schnell abbindend
Hoher Sulfatwiderstand und niedrig wirksamer
Alkaligehalt (SR/NA)

Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig

Verbrauch:
Ca. 1,7 kg/m²/mm Schichtdicke
Remmers WP DKS rapid (basic) <0423>
Einheit: St

### Titel 00003 Abdichtung auf erdüberschütteten Decken aus Beton (W3-E)

**00003.0001 Grundierung mit Spezialgrundierung**
*** Bedarfsposition ohne GB
Abzudichtende saugfähige, mineralische
Untergründe mit einer lösemittelfreien,
Spezialgrundierung grundieren.

Gewähltes Produkt:
Remmers Kiesol MB oder gleichwertig

Produkteigenschaften:
Verbessert die Haftung zum Untergrund
Wasserabweisend
Festigend

Produktkenndaten:
- Dichte (20°C) = 1,01 g/cm³
- pH-Wert = 11

Verbrauch:
Ca. 0,1-0,2 l/m² Remmers Kiesol MB <3008>
Einheit: m2

**00003.0002 Kratzspachtelung mit FPD**
Lunker, Poren, Putzrillen, etc. mineralischer
Untergründe mittels einer
Kratzspachtelung aus der 2-komp.,
flexiblen, polymermodifizierten Dickbeschichtung,
verschließen und egalisieren.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz Standfest

Verbrauch:
Abhängig vom Untergrund
ca. 0,5 kg/m² Remmers MB TX 2K <3004>
Einheit: m2

**00003.0003 Wand-Sohlenanschluß, Innenecken, Fugen / Übergänge mit Fugenband und FPD**
Wand-Sohlenanschluß, Innenecken und
Fugen / Übergänge zu
nichtmineralischen Bauteilen
mit einem hochwertigen, vliesbeschichteten
Premium-Dichtband auf NBR Kautschuk
Basis und einer flexiblen, polymermodifizierten
Dickbeschichtung überarbeiten.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz: Standfest
Angemischtes Material mittels geeignetem
Applikationsverfahren 2-lagig auf den vorbereiteten
Untergrund auftragen.
Abdichtung von Stirnseite Sohle (> 10 cm)
bis > 30 cm über OK Gelände aufbringen.

Gewähltes Produkt:
Remmers Tape VF oder gleichwertig

Produkteigenschaften:
Hochflexibel
Hohes Dehn- und Rückstellvermögen
Spezielle Vliesbeschichtung

Produktkenndaten:
Temperaturbeständigkeit -20 °C bis +90 °C
Dicke 0,65 mm
sd-Wert 5 m
Wasserundurchlässigkeit Ca. 3,0 bar
Farbe: Blau

Verbrauch:
Ca. 1 m/m
Remmers Tape VF 120 <5071>
Ca. 0,7 kg/m (Tape VF 120)
Remmers MB TX 2K <3004>
Einheit: m

**00003.0004 Abdichtung mit FPD bei W3-E**
Abdichtung gemäß der Wassereinwirkungsklasse W3-E
"Nichtdrückendes Wasser auf erdüberschütteter
Betondecke" aus einer flexiblen, polymermodifizierten
Dickbeschichtung (FPD, geprüft
nach PG-MDS/FPD und PG-FBB),
und  Armierungsgewebe herstellen.

Mindesttrockenschichtdicke > 3 mm.

Gewähltes Produkt:
Remmers MB TX 2K oder gleichwertig

Produkteigenschaften:
Standfest
Ohne Grundierung auf nicht und schwach saugenden
Untergründen (z.B. WU-Beton) verarbeitbar
Spachteloptimiert, minimierte Tropfverluste
Schnelle Durchtrocknung und Vernetzung nach 24 Std. bei
5 °C und 90 % relative Feuchte
Lösemittelfrei
Bitumenfrei
Druckwasserdicht
Hohe Druckfestigkeit
Hochflexibel, dehnfähig und rissüberbrückend

Produktkenndaten:
Rissüberbrückung = 2 mm (bei einer
Trockenschichtdicke = 4 mm)
Basis Polymerbindemittel, Zement, Additive,
Spezial-Füllstoffe
Durchtrocknungszeit (5 °C / 90 % rel. Feuchte)
Ca. 24 Std. für 4 mm Schicht
Frischmörtelrohdichte Ca. 1,045 kg/dm³
Konsistenz Standfest

Gewähltes Produkt:
Remmers Tex 4/100 oder gleichwertig

Produkteigenschaften:
Dauerelastisch
Verrottungsfest
Alkalibeständig

Produktkenndaten:
Flächengewicht: ca. 160 g/m²
Maschenweite: 4 x 4 mm von Fadenmitte zu Fadenmitte
Reißkraft Kette (N/5cm): mind. 2100 N ? Trockenzug
Reißkraft Schuss (N/5cm): mind. 2200 N - Trockenzug

Verbrauch:
Ca. 3,1 kg/m² bei 3 mm Trockenschichtdicke
Remmers MB TX 2K <3004>
Ca. 1,1 m²/m²
Remmers Tex 4/100 <3880>
Einheit: m2

**00003.0005 Drän- und Anfüllschutzbahn auslegen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
Einheit: m2
